# Drainagen ABz Riedenburg
Angebotsaufforderung (GAEB DA XML 3.2, DA83)
Projekt: 811Z525V000113
Währung: EUR
Nebenangebote zugelassen: ja
Auftraggeber: WSA Donau MDK, Standort Nürnberg, Marientorgraben 1, 90402 Nürnberg, Telefon 0911 2000-0, E-Mail wsa-donau-mdk@wsv.bund.de
Erstellt mit: GXML Toolbox V3.3 R20210630, iTWO_64 V10.0.894, 23.09.2025

## 2 Los 2 Drainagen ABz Riedenburg von MDK KM 135,400- 171,300
Datum: 23.09.2025

*Hinweis: An- und Abfahrt sind in den EP mit einzurechnen*

### Abschnitt 1 Reinigung, TV Inspektion und Schadensaufnahme

#### Unterabschnitt 1.1 Reinigung

**1.1.10 Draenleitung spuelen Vom Draenschacht*Spuelen 12O-2O0 m bis DN 25O**
Draenleitung mit Druckwasser spuelen,
Spuelwasser und Spuelgut jeweils am Tiefpunkt
eines Spuelabschnittes absaugen und schadlos
beseitigen.
Spuelung von Draenschaechten aus durchfuehren.
Spuelabschnittlaenge ueber 12O bis 2OO m.
Rohrgroesse bis DN 25O.
Menge: 1593,000 m
Leistungsbereichkatalog: 212

**1.1.20 Draenleitung spuelen Vom Draenschacht*Spuelen 12O-2O0 m ab DN 300**
Draenleitung mit Druckwasser spuelen,
Spuelwasser und Spuelgut jeweils am Tiefpunkt
eines Spuelabschnittes absaugen und schadlos
beseitigen.
Spuelung von Draenschaechten aus durchfuehren.
Spuelabschnittlaenge ueber 12O bis 2OO m.
Rohrgroesse ab DN 300.
Menge: 7968,000 m
Leistungsbereichkatalog: 212

#### Unterabschnitt 1.2 TV Inspektion und Schadensaufnahme

**1.2.10 Kameradurchfahrung ausführen Rohr bis DN 250 Dokumentation Video/Unterl.AG**
Kameradurchfahrung von Drainagerohrleitungen ausführen. Auf Schadstellen untersuchen und auf Da-
tenträger dokumentieren. Datenträger dem AG übergeben.
Abrechnung nach Länge der Rohrleitung.
Rohrleitung bis DN/ID 250.
Leitung ist in Betrieb. Erforderliche Wasserhaltung
ausführen.
Befahrung
Dokumentation mit Angabe von Haltung, Rohrmaterial,
Rohrdurchmesser, Haltungslänge, Gefälle im Rohr und Schadstellen schriftlich vorlegen.
Daten aufbereitet in Video-Datenformat nach Unterlagen
des AG übergeben. Datenträger nach Unterlagen des AG
Menge: 1593,000 m
Leistungsbereichkatalog: 110

**1.2.20 Kameradurchfahrung ausführen Rohr ab DN 300 Dokumentation Video/Unterl.AG**
Kameradurchfahrung von Drainagerohrleitungen ausführen. Auf Schadstellen untersuchen und auf Da-
tenträger dokumentieren. Datenträger dem AG übergeben.
Abrechnung nach Länge der Rohrleitung.
Rohrleitung ab DN/ID 300.
Leitung ist in Betrieb. Erforderliche Wasserhaltung
ausführen.
Befahrung
Dokumentation mit Angabe von Haltung, Rohrmaterial,
Rohrdurchmesser, Haltungslänge, Gefälle im Rohr und Schadstellen schriftlich vorlegen.
Daten aufbereitet in Video-Datenformat nach Unterlagen
des AG übergeben. Datenträger nach Unterlagen des AG
Menge: 7968,000 m
Leistungsbereichkatalog: 110

#### Unterabschnitt 1.3 Verwertung des Spülgutes

**1.3.10 Deklarationsanalyse durchführen**
*** Pauschalposition
Deklarationsanalyse und Probenentnahme für Spülgut
aus der Anlagenreinigung durch zertifiziertes und
zugelassenes Institut durchführen.
Analyse muss mindestens die Inhaltsstoffe nach ErsatzbaustoffV bzw. DepV umfassen.
Eine Mehrfertigung der Untersuchungsergebnisse und der
Analyseberichte sind dem AG zur Verfügung zu stellen.
Menge: 1,000 Psch

**1.3.20 Spülgut der Verwertung zuführen**
Spülgut aus der Reinigung der Verwertung entsprechend der Deklarationsanalyse zuführen.
Verwertung nach Wahl des AN gem. Baubeschreibung.
Einzukalkulieren sind sämtliche Entsorgungskosten und
-gebühren sowie Transport- und Umschlagskosten.
Abgerechnet wird nach Tonnge gem. Lieferschein.
Die Lieferscheine sind beim Aufmaß in Kopie zu übergeben.

Zuordnungswert: Klasse 0 nach ErsatzbaustoffV

Art der Verwertung bzw. Entsorgung und Verbleib des Spülgutes:

''...............................................'

Eigentümer und Betreiber der Deponie:

'................................................"
Menge: 12,000 t

**1.3.30 Zulage für Zuordnungswert F1**
*** Bedarfsposition ohne GB
Zulage zur Position "Spülgut der Verwertung zuführen" für
Spülgut des Zuordnungswertes F1 gem. ErsatzbaustoffV

Art der Verwertung bzw. Entsorgung und Verbleib des Spülgutes:

''...............................................'

Eigentümer und Betreiber der Deponie:

'................................................"
Menge: 12,000 t

**1.3.40 Zulage für Zuordnungswert F2**
*** Bedarfsposition ohne GB
Zulage zur Position "Spülgut der Verwertung zuführen" für
Spülgut des Zuordnungswertes F2 gem. ErsatzbaustoffV

Art der Verwertung bzw. Entsorgung und Verbleib des Spülgutes:

''...............................................'

Eigentümer und Betreiber der Deponie:

'................................................"
Menge: 12,000 t

**1.3.50 Zulage für Zuordnungswert F3**
*** Bedarfsposition ohne GB
Zulage zur Position "Spülgut der Verwertung zuführen" für
Spülgut des Zuordnungswertes F3 gem. ErsatzbaustoffV

Art der Verwertung bzw. Entsorgung und Verbleib des Spülgutes:

''...............................................'

Eigentümer und Betreiber der Deponie:

'................................................"
Menge: 12,000 t
